# Dachdecker/Zimmermann
Angebotsaufforderung (GAEB 90, DA83)
Vergabenummer: 01
DV-Nummer: 01
Währung: EUR
Auftraggeber: Covivio Dresden GmbH

## Zusätzlicher Text
Bauvorhaben
Errichtung von zwei Gauben
Goldschmidtstraße 21a
04103 Leipzig

Bauherr
Covivio Dresden GmbH
c/o Covivio Immobilien GmbH
Essener Straße 66
46047 Oberhausen

Planverfasser
Development 9 GmbH
Tschaikowskistraße 31
04105 Leipzig

Ausschreibungsverfasser / Ansprechpartner
Development 9 GmbH
Tschaikowskistraße 31
04105 Leipzig

Bemerkung zum Bauvorhaben
Die Herstellung der 2 Gauben im bewohnten Mietbereich dient der
Sicherstellung des 2. RW und wurde vorab durch das Denkmalamt
genehmigt. Die Ausführung ist zwingend nach Voragaben des Denkmalamtes durchzuführen. Evtl. entstehen hier noch kleinere Änderungen.
Die Mieterbereiche sind bewohnt, eine gute Abstimmung mit den Mietern
wird vorausgesetzt, sowie ein ordentlicher Umgang und Schutz mit der
Mietsache.

In dem Zuge sollen auch die zwei DFF im Bestand und die Lichtkuppel
im Treppenbaus erneuert werden da es Feuchteeintritte in die
Mietbereiche
gab. Nach vorheriger Prüfung ist eine gezielte Ableitung des
Niederschlagwassers zwischen den Dachfenstern notwendig.

Baubeginn:  10.06.2024

Zuschlagfrist:  ___________________

Preisbindungsfrist:  ___________________

Abgabetermin:  ___________________

Fertigstellung:  28.06.2024

  ungeprüft  geprüft

Summe Netto:  ____________________ _  ____________________ _

MwSt (19 %):  ____________________ _  ____________________ _

Eine Ortsbesichtigung ist vor Angebotserstellung zwingend erforderlich!

Der Bieter erklärt:
1.) dass er diese Ausschreibung auf Vollständigkeit hin
  geprüft hat, inbesondere auf fehlende Seiten

2.) dass er die Ausschreibung lückenlos gelesen und
  eindeutig verstanden hat

3.) dass bei eventuell Rückfragen eine
  zufriedenstellende, ausreichende Klärung erfolgte

4.) dass er alle sonstigen preisbeeinflussenden
  Leistungen geprüft und kalkuliert hat

5.) dass er sich über die örtlichen Gegebenheiten und
  dem Leistungsumfang im Rahmen einer
  Ortstbesichtigung informiert hat

6.) dass er die Ausschreibung ohne Einschränkung durch
  seine Unterschrift als maßgeblichen Vertragsbestandteil rechtsverbindlich anerkannt hat.

7.) dass alle offenen Fragen zur Ausführung eklärt und
  preislich lich im Angebot erfasst sind.

................, den..................................

rechtsverbindliche Unterschrift Bieter

## Dachdecker/Zimmermann
Datum: 06.03.24

*Hinweis*
A) ALLGEMEINE VORBEMERKUNGEN

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),

2. die sich anschließenden ""Allgemeine technische
Vorbemerkungen"" (B),

3. die sich anschließenden ""Besondere technische
Vorbemerkungen"" (für dieses Gewerk) (C),

4. die ""Zusätzliche Vertragsbedingungen für die
Ausführung von Bauleistungen Z-VOB/B"",

5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.

Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.

Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN

=======================================================
B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung

z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
2  BESONDERER TEIL  -  Dachdeckungsarbeiten

2.1  Geltungsbereich und Ausführungsgrundlage

Der sachliche Geltungsbereich ergibt sich aus ATV/DIN
18338 - Dachdeckungs- und Dachabdichtungsarbeiten.

Ergänzend sind folgende ATV zu berücksichtigen:
DIN 18451  -  Gerüstbauarbeiten
DIN 18334  -  Zimmer- und Holzbauarbeiten (für
Lattungen und das Herstellen von Außenwandbekleidungen
mit Holzschindeln)
DIN 18339  -  Klempnerarbeiten (im Falle der
gleichzeitigen Ausführung von Dachklempnerarbeiten)

Die technische Ausführung ergibt sich aus den genannten
wie aus den im Folgenden aufgeführten Regelwerken.

Ergänzend zu den in VOB, Teil C aufgeführten Normen
gelten:
DIN 4102  -  Brandverhalten von Baustoffen und
Bauteilen
DIN 4108-3  -  Wärmeschutz und Energie-Einsparung in
Gebäuden - Teil 3: Klimabedingter Feuchteschutz;
Anforderungen, Berechnungsverfahren und Hinweise für
Planung und Ausführung
DIN 4109  -  Schallschutz im Hochbau, Anforderungen
und Nachweise
DIN 68365  -  Bauholz für Zimmerarbeiten;
Gütebedingungen
DIN 68800-3  -  Holzschutz; vorbeugender chemischer
Holzschutz
Normen der Reihe
DIN EN 501ff.  -  Dacheindeckungsprodukte aus
Metallblech
DIN EN 516  -  Vorgefertigte Zubehörteile für
Dacheindeckungen - Einrichtungen zum Betreten des
Daches - Laufstege, Trittflächen und Einzeltritte
DIN EN 517  -  Vorgefertigte Zubehörteile für
Dacheindeckungen - Sicherheitsdachhaken
DIN EN 534  -  Bitumen-Wellplatten
DIN EN 544  -  Bitumenschindeln mit mineralhaltiger
Einlage und/oder Kunststoffeinlage
DIN EN 546  -  Aluminium und Aluminiumlegierungen;
Folien
DIN EN 826  -  Wärmedämmstoffe für das Bauwesen -
Bestimmung des Verhaltens bei Druckbeanspruchung
DIN EN 1013  -  Lichtdurchlässige profilierte Platten
aus Kunststoff für einschalige Dacheindeckungen DIN EN
10088-1 - Nicht rostende Stähle - Teil 1: Verzeichnis
der nicht rostenden Stähle
DIN EN 10088-2  -  Nicht rostende Stähle - Teil 2:
Technische Lieferbedingungen für Blech und Band aus
korrosionsbeständigen Stählen für allgemeine Verwendung
DIN EN 10088-3  -  Nicht rostende Stähle - Teil 3:
Technische Lieferbedingungen für Halbzeug, Stäbe,
Walzdraht, gezogenen Draht, Profile und
Blankstahlerzeugnisse aus korrosionsbeständigen Stählen
für allgemeine Verwendung
DIN EN 12326  -  Schiefer- und andere
Natursteinprodukte für Dachdeckungen für überlappende
Dachdeckungen und Außenwandbekleidungen
VDI 2719  -  Schalldämmung von Fenstern und deren
Zusatzeinrichtungen

Zusätzlich zu beachtende Technische Regeln:
TRGS 521  -  Abbruch, Sanierungs- und
Instandhaltungsarbeiten mit alter Mineralwolle (2008)

Merkblatt des Stahl-Informations-Zentrums:
MB 191  -  Wellprofile aus Stahl

Das Regelwerk des Deutschen Dachdeckerhandwerks,
herausgegeben vom Zentralverband des Deutschen
Dachdeckerhandwerks e. V. (ZVDH).
Es gelten folgende Regelwerksteile:
-  Fachregeln Dachdeckungen
-  Fachregeln Metallarbeiten
-  Fachregeln Außenwandbekleidungen
-  sämtliche Merkblätter
-  sämtliche Hinweise

Berufsgenossenschaftliche Vorschriften und Regeln:
BG Bau Fachinfo Prävention  -  Umgang mit
Mineralwolle-Dämmstoffen

VdS-Richtlinien der VdS Schadenverhütung GmbH des
Gesamtverbandes der Deutschen Versicherungswirtschaft
(GDV):
VdS 2021  -  Brandschutz bei Bauarbeiten; Merkblatt
zur Schadenverhütung
VdS 2216  -  Brandschutzmaßnahmen für Dächer;
Merkblatt für die Planung und Ausführung

Es gelten jeweils die bei Auftragserteilung aktuellen
Fassungen des Dachdecker-Regelwerks, bei Widersprüchen
haben diese Vorrang vor den DIN-Vorschriften.

Soweit in der Leistungsbeschreibung auf Technische
Spezifikationen, z. B. nationale Normen, mit denen
Europäische Normen umgesetzt werden, europäische
technische Zulassungen, gemeinsame technische
Spezifikationen, internationale Normen, Bezug genommen
wird, werden auch ohne den ausdrücklichen Zusatz: "oder
gleichwertig", immer gleichwertige Technische
Spezifikationen in Bezug genommen.

2.2  Angaben zu Stoffen und Bauteilen

Für Befestigungsmittel und Kleineisenteile ist
feuerverzinktes Material zu verwenden.

Dachdeckungsmaterialien einschließlich der Formstücke
dürfen keine wesentlichen Farbunterschiede aufweisen.
Materialspezifische, geringe Abweichungen sind
zulässig.

Dachlatten müssen den Anforderungen von ATV DIN 18334,
Abschnitt 3.8 entsprechen.

Nägel zur Befestigung von Latten und Brettern müssen
eine Länge von mindestens der 2,5-fachen Holzdicke
haben und einen Flachkopf besitzen.

2.3  Angaben zur Ausführung

2.3.1  Allgemeines

Der Auftragnehmer hat die Einhaltung der
Regeldachneigung (= Mindestdachneigung) für die
ausgeschriebene Deckung zu prüfen, insbesondere an
Schleppdächern und Gauben.

Falls erforderlich, sind für einzubauendes Material die
Richtlinien der Hersteller grundsätzlich zu beachten.
Auf Verlangen sind Muster vorzulegen.

Sofern dem Leistungsverzeichnis keine Detailunterlagen
beigefügt sind, treffen die Pläne des Architekten in
erster Linie eine formale Gestaltungsaussage. Es bleibt
Aufgabe des Auftragnehmers, die Elementstöße,
Verbindungen, toleranzaufnehmenden Anschlüsse u. dgl.
nach Rücksprache mit dem Architekten und gemäß dem zu
erwartenden Gebrauchswert vorzunehmen.

Gegen Verschmutzungen und Beschädigungen anderer
Bauteile sowie zur Verhinderung von
Personen-Gefährdungen sind vom Auftragnehmer der
Verkehrssitte entsprechende und zumutbare Vorkehrungen
zu treffen (Abdeckungen, Hinweisschilder, Absperrungen,
Sicherheitsposten u. dgl.).

Nach Abschluss der Arbeiten sind Rinnen, Kehlen,
Fallrohre u. dgl. von Ziegelabfällen, Mörtelresten u.
ä. zu reinigen.

Abdeckungen und Ortausbildungen sind so zu gestalten,
dass durch ablaufendes Wasser an der Fassade keine
Schmutzränder entstehen können. Die Dicke der späteren
Bekleidung ist ggf. zu erfragen.

Für die Ausführung von Schneefanggittern hat der
Auftragnehmer unter Beachtung der Dachneigung, der
Dachlänge und des Schneegebietes die Stützendicke und
deren Abstände selbst festzulegen.

2.3.2  Lattung, Schalung

Falls die im Leistungsverzeichnis angegebenen Maße
durch das vom Bieter angebotene Fabrikat nicht zu
realisieren sind (z. B. für Ziegel, Dachfenster), hat
er das in seinem Angebot festzustellen und die
erforderlichen Maße für die Vorleistungen bekannt zu
geben (als Nebenangebot).

Dachlatten dürfen nicht über Brandwände geführt werden.
Ggf. sind die Latten zu unterbrechen und die Brandwand
mit Metallwinkeln zu überbrücken. Die Hohlräume
zwischen der Eindeckung der Oberseite der Brandwand
sind mit geeignetem Dämmmaterial zu verfüllen.

Stöße von Dachlatten auf Konterlatten sind mit einer
doppelten Konterlatte zu unterlegen.

2.3.3  Unterspannungen, Unterdeckungen, Unterdächer

Unterspannungen müssen - auch wenn sie diffusionsoffen
sind - Wasser führen können. Die Regensicherheit ist in
der Bauphase bei allen zu erwartenden Temperaturen zu
gewährleisten. Ist bei belüfteten
Steildachkonstruktionen eine nicht diffusionsoffene
Unterspannbahn ausgeschrieben (sd >0,3 m), so kann
stattdessen eine diffusionsoffene Bahn (sd </= 0,3 m)
verwendet werden, wenn auch damit die Regendichtheit
bei allen zu erwartenden Temperaturen während der
Bauphase des Daches gewährleistet wird.

Unterspannbahnen sind bei der Verarbeitung in der
kalten Jahreszeit so zu lagern, dass sie eine optimale
Verarbeitungstemperatur entsprechend den
Herstellerhinweisen haben. Sie sind in dieser Zeit in
kleineren Flächen und mit geringerem Durchhang zu
verlegen.

Beim verklebten Verlegen von
Unterspann-/Unterdeckbahnen in der kalten Jahreszeit
sind für die Verklebung bei niedrigen Temperaturen
geeignete Klebebänder zu verwenden.

Am First belüfteter Dächer muss die Unterspannung so
angebracht werden, dass die Wirkung des Lüftungsfirstes
nicht beeinträchtigt wird. Nicht diffusionsoffene
Unterspannbahnen sollten ca. 50 mm unterhalb des
Scheitelpunktes enden. Darüber ist eine den First
überdeckende Bahn mit Lüftungsöffnungen o.ä. zu
verlegen.

Traufseitig ist die Bildung von möglichen Wassersäcken
unbedingt zu vermeiden.

Wird ein wasserdichtes Unterdach über die Bauphase
hinaus gefordert (unbelüftete Konstruktion), sind die
Konterlatten in die wasserdichte Ausführung
einzubeziehen; Nähte und Stöße sind zu verkleben.

Bei Unterdeckungen sind evtl. aufgetretene Falten
aufzuschneiden und glattzulegen, inkl. der Dichtung des
Schnittes.

2.3.4  Dämmungen

Beschädigungen an Dampfsperr- oder Dampfbremsschichten
oder an luftdichten Schichten sind, wenn diese
Schichten zum Leistungsumfang des Auftragnehmers
zählen, vor dem Abdecken mit nachfolgenden Bauteilen
dauerhaft und materialgerecht zu schließen; wenn diese
Schichten zum Leistungsumfang eines anderen
Auftragnehmers zählen, ist mit der Bauleitung zu
klären, wer die Schäden beseitigen soll. In beiden
Fällen ist vor dem Abdecken mit nachfolgenden Bauteilen
der Bauleitung die Überprüfung der Schadensbehebung zu
ermöglichen.

Dampfbremsen und Dampfsperren sind konvektionsdicht zu
verlegen. Sie dürfen nicht lediglich mit Klammern
befestigt werden; sie sind zu kleben oder an den
Befestigungsstellen mit Dichtband zu versehen. Auch für
die Befestigung an Anschlüssen und Durchdringungen sind
im Regelfall Dichtungsbänder zu verwenden.
Montageschaum gilt nicht als konvektionsdicht.

Bei der normgerechten Bemessung von Lüftungsöffnungen
ist die Einengung bzw. Verminderung durch
Insektenschutzgitter zu beachten; der Nettoquerschnitt
ist einzuhalten.

Beim Umgang mit Mineralfaserdämmstoffen sind die Regeln
der BGBau Fachinfo Prävention Mineralwolle-Dämmstoffe
zu beachten.

Wärmedämmsysteme oder -elemente, die zusätzlich die
Funktion einer Unterspannung oder einer Unterdeckung
erfüllen, sind mit zusätzlichen herstellerbedingten
Maßnahmen an die Begrenzungslinien des Daches sowie an
Einbauten anzuschließen.

Dickenzunahme bei der Verwendung von Mineralwollematten
darf die Lüftung nicht behindern, ggf. sind
Distanzleisten einzubauen.

Dämmungen in Steildächern sind so anzubringen, dass ein
Abgleiten verhindert wird. Das gilt auch bei der
Verwendung von Dämmplatten und Dämmkeilen.

2.3.5  Dachziegeldeckung/Dachsteindeckung

Bei der Verwendung von Ortgangziegeln müssen diese
einen lichten Abstand von mindestens 10 mm von der
Außenhaut des Giebels haben. Andere Konstruktionen
müssen mindestens 30 mm Überstand haben. Bei der
Verwendung konischer Firstziegel ohne Falz muss die
Längsüberdeckung mindestens 40 mm betragen.

Bei Trauf- und Mansardgesimsen sollen die Gesimsbretter
u. dgl. erst nach der Deckung der Dachfläche
zugeschnitten und angebracht werden. Das gilt
entsprechend für Zahnleisten am Giebel.

Sind Ableitungen für Blitzschutz vorgesehen, sollen die
Ableitungsstützen zugleich mit der Deckung eingebaut
werden.

Ist ein Rinneneinhang (Traufblech) vorgesehen, sollen
die Ziegel der untersten Reihe nicht in die Rinne
hineinragen.

Die Anzahl der ausgeschriebenen Lüfterziegel gilt nur
als Richtwert. In Abhängigkeit vom angebotenen Fabrikat
sind so viel Lüfterziegel einzubauen, dass die nach DIN
4108-3 geforderten Werte erreicht werden. Das gilt
insbesondere bei unregelmäßigen Dachformen und für die
Lüftung von Walmflächen sowie bei Unterbrechungen durch
Einbauten.

Beim Schneiden von Platten ist darauf zu achten, dass
durch Rückstände keine Verfärbungen entstehen.

Elemente aus verschiedenen Chargen innerhalb einer
zusammenhängenden Fläche sind grundsätzlich nicht
zulässig. Ist es aus produkttechnischen Gründen
unvermeidbar, dass leichte Struktur- und
Farbunterschiede auftreten können, so sind die
Einzelteile aus verschiedenen Paletten zu entnehmen und
zu mischen. Der Bauherr ist vorher auf diesen Umstand
hinzuweisen und um sein Einverständnis zu ersuchen.

Die Sicherung provisorischer Abdeckungen ist besonders
auf der windabgewandten Seite der geneigten Dachfläche
und im Bereich von Durchdringungen der Dachhaut
vorzunehmen.

Die Verklammerung von Ziegeln ist, wenn keine Vorgabe
im Leistungsverzeichnis enthalten ist, nach den
einschlägigen Tabellen oder Einzelberechnung
entsprechend der Windzone und Dachneigung vorzunehmen.

Die für Ziegel erhobenen Forderungen bezüglich der
Verlegung, Lüftung u. dgl. gelten sinngemäß auch für
Betondachsteine.

2.3.6  Bitumenschindeldeckung

Befestigungsstifte müssen mindestens 25 mm, im Bereich
von First und Grat 30 mm lang sein, mit Flachkopf,
Kopfdurchmesser min. 9 mm.

Bei Dachneigungen über 60° sind die Schindeln
zusätzlich an den oberen Ecken zu befestigen; der
Austritt von Klebematerial muss in diesem Fall
ausgeschlossen sein.

Die Stoßfuge der Schindeln beträgt ca. 2 mm.

Anschlüsse an das Ortgangblech sind mit
wasserabweisendem Schrägschnitt auszuführen.

Aufgebogene oder umgelegte Schindeln sind insbesondere
bei Temperaturen unter 10° zu erwärmen.

Überdeckende Schenkel von Anschlussblechen oder
Einfassungen, auch Nockenbleche, müssen einen
Wasserfalz haben.

2.3.7  Schieferdeckung

Ist eine Schalung erforderlich, soll die Befestigung
der Platten jeweils auf einem Schalbrett erfolgen.

Die Gebindesteigung ist vom Auftragnehmer zu ermitteln.

2.3.8  Dachdeckung mit Profilblechen bzw.
Verbundplatten

Paletten sind gleichmäßig verteilt auf der Dachfläche
zu lagern. Die Lagerung hat entsprechend den
Herstellervorschriften zu erfolgen.

Die Kranentladung darf nur mit Kantenschutzwinkeln und
Gurten erfolgen.

Einschnitte sind gemäß Herstellervorschrift
nachzukonservieren.

2.3.9  Dachfenster

Anschlüsse von Dampfsperren und Unterspannungen sind
gemäß den Herstellerrichtlinien auszuführen.

Der Einbau von Wechseln im Dachverband ist in den
Bauplänen nur betreffs der Lage der Fenster
dargestellt. Die genauen Maße sind entsprechend dem
angebotenen Fabrikat und der erforderlichen
Brüstungshöhe selbst festzulegen.

Die Maße für die Wechsel sind dem Auftraggeber dann
mitzuteilen, wenn die Wechsel nicht selbst vom
Auftragnehmer eingebaut werden.

Werden die Fenster inkl. Futter ausgeschrieben, sind
typenspezifische Futter des Fensterherstellers
einzubauen, falls dieser solche anbietet. Das gilt nur,
wenn im Leistungsverzeichnis nicht anderes angegeben
wird.

Sofern in den Unterlagen zur Ausschreibung keine
anderen Forderungen erhoben werden, gilt die
Schallschutzklasse 2 nach VDI 2719.

Alle Metallteile müssen korrosionsgeschützt sein; das
gilt auch und besonders für verdeckte Teile, Formstücke
und Verbindungsmittel.

Dachflächenfenster gelten als für die ausgeschriebene
Eindeckung beschrieben. Vom Hersteller dafür
vorgesehene Anschluss- und Formteile sind entsprechend
einzukalkulieren.

2.3.10  Außenwandbekleidungen

Bei Außenwandbekleidungen ist bezüglich der
Gerüstverankerung sowie des Vorganges des Gerüstabbaus
in Abhängigkeit vom Wandbekleidungssystem mit dem für
den Gerüstbau verantwortlichen Unternehmen bzw. der
Bauleitung Rücksprache zu halten.

2.3.11  Sanierung

Bei Dacherneuerungsarbeiten darf grundsätzlich nur so
viel abgedeckt werden, wie auch am gleichen Tag
eingedeckt werden kann. Diese Leistungen dürfen bei
Witterungsverhältnissen, die sich nachteilig auf die
Leistung oder die vorhandene Bausubstanz auswirken
können, nur ausgeführt werden, wenn durch geeignete
Maßnahmen Schäden ausgeschlossen werden können.

Asbestzementprodukte sind unter Beachtung der
Technischen Regeln für Gefahrstoffe zerstörungsfrei zu
demontieren. Der Aufsichtsführende muss für die
Behandlung von Asbestzementprodukten sachkundig sein.

2.4  Preisinhalte

Der Auftragnehmer hat während der Arbeitszeit und bei
technisch bzw. arbeitszeitlich bedingter Unterbrechung
der Arbeiten bei Erfordernis vorsorglich für eine
ausreichende provisorische Abdeckung gemäß Abschnitt
4.1.10 ATV DIN 18299 zu sorgen. Ansprüche des
Auftragnehmers gemäß Nr. 4.2.6 DIN 18299 bzw. Nr. 4.2.1
DIN 18338 werden davon nicht berührt.

Ist der Auftragnehmer mit der Verkehrssicherung der
Baustelle beauftragt, so gehört dazu auch die laufende
Kontrolle der Sicherungseinrichtungen. Die zeitlichen
Abstände der Kontrollen richten sich nach den örtlichen
Gegebenheiten.

Ergänzend zu Nr. 4.1 DIN 18338 gelten als
Nebenleistung:

-  Schräger Anschluss von Dachlatten.
-  Ermittlung der Anzahl der Klammern, wenn
Verklammerung vorgesehen ist.
-  Doppelte Konterlatten bei Stößen der Traglattung,
wenn m2 als Einheit vorgesehen ist.
-  Das Lüften der Räume und das Staubsaugen in
geschlossenen Räumen nach der Verarbeitung oder dem
Trennen von Mineralfasererzeugnissen.

2.5  Abrechnungshinweise

2.6  Sonstige Angaben zur Bauausführung

Der Auftragnehmer hat dafür Sorge zu tragen, dass
während der Ausführung seiner Leistungen immer
mindestens ein fließend deutsch sprechender Mitarbeiter
seiner Firma auf der Baustelle anwesend ist.

Zu den auf der Baustelle vorzuhaltenden
Ausführungsunterlagen zählt neben den Ausführungsplänen
auch eine Ausfertigung der Leistungsbeschreibung.

Die Ausführungszeichnungen können vor der
Angebotsabgabe nach vorheriger Terminabsprache
eingesehen werden.

2.7  Besondere Angaben zur Baustelle

2.8  Besondere Nutzungsanforderungen

*Hinweis*
2  BESONDERER TEIL  -  Zimmer- und Holzbauarbeiten

2.1  Geltungsbereich und Ausführungsgrundlage

Der sachliche Geltungsbereich ergibt sich aus ATV/DIN
18334 Zimmer- und Holzbauarbeiten.

Ergänzend sind folgende ATV zu berücksichtigen:
DIN 18451  -  Gerüstbauarbeiten

Die technische Ausführung ergibt sich aus den genannten
wie aus den im Folgenden aufgeführten Regelwerken.

Ergänzend zu den in VOB, Teil C aufgeführten Normen
gelten:
DIN 4102  -  Brandverhalten von Baustoffen und
Bauteilen
DIN 4109  -  Schallschutz im Hochbau

Holz
DIN 68126-1  -  Profilbretter mit Schattennut - Maße
DIN 68128  -  Balkonbretter
DIN 68364  -  Kennwerte von Holzarten - Rohdichte,
Elastizitätsmodul und Festigkeiten
DIN EN 350  -  Dauerhaftigkeit von Holz und
Holzprodukten - Natürliche Dauerhaftigkeit von Vollholz

DIN EN 351-1  -  Dauerhaftigkeit von Holz und
Holzprodukten - mit Holzschutzmitteln behandeltes
Vollholz - Teil 1: Klassifizierung der
Schutzmitteleindringung und -aufnahme
DIN EN 384  -  Bauholz für tragende Zwecke -
Bestimmung charakteristischer Werte für mechanische
Eigenschaften und Rohdichte
DIN EN 460  -  Dauerhaftigkeit von Holz und
Holzprodukten - Natürliche Dauerhaftigkeit von Vollholz
- Leitfaden für die Anforderungen an die
Dauerhaftigkeit von Holz für die Anwendung in den
Gefährdungsklassen
DIN EN 844  -  Rund- und Schnittholz - Terminologie
(Normenreihe)
DIN EN 1313  -  Rund- und Schnittholz - Zulässige
Abweichungen und Vorzugsmaße (Normenreihe)
DIN EN 1315-1  -  Dimensions-Sortierung  - Teil 1:
Laub-Rundholz
DIN EN 1315-2  -  Dimensions-Sortierung - Teil 2:
Nadel-Rundholz
DIN EN 1316  -  Laub-Rundholz; Qualitätssortierung
(Normenreihe)

Konstruktionen
DIN 18069  -  Tragbolzentreppen für Wohngebäude;
Bemessung und Ausführung
DIN 18100  -  Türen; Wandöffnungen für Türen; Maße
entsprechend DIN 4172
DIN EN 1194  -  Holzbauwerke - Brettschichtholz -
Festigkeitsklassen und Bestimmung charakteristischer
Werte
DIN EN 14081-1  -  Holzbauwerke - Nach Festigkeit
sortiertes Bauholz für tragende Zwecke mit rechteckigem
Querschnitt - Teil 1: Allgemeine Anforderungen
DIN EN 14250  -  Holzbauwerke - Produktanforderungen
an vorgefertigte Fachwerkträger mit Nagelplatten
DIN EN 14519  -  Innen- und Außenbekleidungen aus
massivem Nadelholz - Profilholz mit Nut und Feder
VDI 3755  -  Schalldämmung und Schallabsorption
abgehängter Unterdecken

Holzwerkstoffe
DIN EN 316  -  Holzfaserplatten - Definition,
Klassifizierung und Kurzzeichen
DIN EN 634  -  Zementgebundene Spanplatten -
Anforderungen
DIN EN 635-2  -  Sperrholz - Klassifizierung nach dem
Aussehen der Oberfläche - Teil 2: Laubholz
DIN EN 635-3  -  Sperrholz - Klassifizierung nach dem
Aussehen der Oberfläche - Teil 3: Nadelholz
DIN EN 13810-1  -  Holzwerkstoffe - Schwimmend
verlegte Fußböden - Teil 1: Leistungsspezifikationen
und Anforderungen
DIN EN 14322  -  Holzwerkstoffe - Melaminbeschichtete
Platten zur Verwendung im Innenbereich - Definition,
Anforderungen und Klassifizierung

Dämmstoffe
DIN 1102  -  Holzwolle-Leichtbauplatten und
Mehrschicht-Leichtbauplatten nach DIN 1101 als
Dämmstoffe für das Bauwesen
DIN 52270  -  Prüfung von Mineralwolle-Dämmstoffen -
Begriffe, Lieferformen, Lieferarten
Normen der Reihe:
DIN EN 822 ff  -  Wärmedämmstoffe für das Bauwesen
DIN EN 1602  -  Wärmedämmstoffe für das Bauwesen -
Bestimmung der Rohdichte
DIN EN 1607  -  Wärmedämmstoffe für das Bauwesen -
Bestimmung der Zugfestigkeit senkrecht zur Plattenebene
DIN EN 12089  -  Wärmedämmstoffe für das Bauwesen -
Bestimmung des Verhaltens bei Biegebeanspruchung

Unterkonstruktionen, Verbindungen, Befestigung
DIN 436  -  Scheiben, vierkant, vorwiegend für
Holzkonstruktionen
DIN 440  -  Scheiben mit Vierkantloch, vorwiegend für
Holzkonstruktionen
DIN 603  -  Flachrundschrauben mit Vierkantansatz
DIN 1478  -  Spannschlösser aus Stahlrohr oder
Rundstahl
DIN 1479  -  Sechskant-Spannschlossmuttern
DIN 1480  -  Spannschlösser, geschmiedet (offene
Form)
DIN EN 912  -  Holzverbindungsmittel -
Spezifikationen für Dübel besonderer Bauart für Holz
VdS-Richtlinien der VdS Schadenverhütung GmbH  des
Gesamtverbandes der Deutschen Versicherungswirtschaft
(GDV):VdS 2021 - Brandschutz bei Bauarbeiten; Merkblatt
zur Schadenverhütung

Zu beachtende Technische Regeln:
Schriftenreihe des Holzbau Handbuchs,
Informationsdienst Holz
TRGS 521  -  Abbruch-, Sanierungs- und
Instandhaltungsarbeiten mit alter Mineralwolle (2008)

Weiter sind zu beachten:
Merkblätter des IVD, Industrieverband Dichtstoffe e.V.,
(IVD), insbesondere:
Nr.  8:  -  Konstruktive Ausführung und Abdichtung
von Fugen im Holzfußbodenbereich
Nr.  9:  -  Spritzbare Dichtstoffe in der
Anschlussfuge für Fenster und Außentüren
Nr.  12:  -  Die Überstreichbarkeit von
bewegungsausgleichenden Dichtstoffen im Hochbau

Merkblätter des Bundesverbandes der Gipsindustrie e.V.,
Industriegruppe Gipsplatten:
Merkblatt Nr. 5  -  Bäder und Feuchträume im Holzbau
und Trockenbau

Berufsgenossenschaftliche Vorschriften und Regeln:
BG Bau Fachinfo Prävention - Umgang mit
Mineralwolle-Dämmstoffen

Güteschutz:
RAL-GZ 402  -  Blockhausbau
RAL-GZ 411  -  Imprägnierte Holzbauelemente
RAL-GZ 422  -  Holzhausbau
RAL-GZ 428  -  Recyclingholz
RAL-GZ 830  -  Holzschutzmittel
RAL-RG 421  -  Brettschichtholz

Für den Holzschutz sind über die ATV hinaus zu
beachten:
-  Holzschutzmittelverzeichnis des IfBt
-  Merkblatt für den Umgang mit Holzschutzmitteln im
Holzschutzmittelverzeichnis des IfBt
-  Sicherheitsdatenblätter der gewählten
Holzschutzmittel

Soweit in der Leistungsbeschreibung auf Technische
Spezifikationen, z. B. nationale Normen, mit denen
Europäische Normen umgesetzt werden, europäische
technische Zulassungen, gemeinsame technische
Spezifikationen, internationale Normen, Bezug genommen
wird, werden auch ohne den ausdrücklichen Zusatz: "oder
gleichwertig", immer gleichwertige Technische
Spezifikationen in Bezug genommen.

2.2  Angaben zu Stoffen und Bauteilen

Falls für die angebotene Konstruktion keine allgemeine
amtliche Zulassung vorhanden ist, so gehört es zu den
Aufgaben des Auftragnehmers, Einzelzulassungen unter
Beachtung der in der Genehmigungsplanung enthaltenen
und ihm mitgeteilten Auflagen, ggf. durch zusätzliche
Prüfungen, zu bewirken. Das gilt entsprechend für dazu
erforderliche Gutachten und Prüfversuche. Die
Aufwendungen für die Genehmigungsfähigkeit sind in die
Preise einzurechnen.

Bei brandschutztechnischen Anforderungen sind die
amtlichen Nachweise (Prüfzeugnis oder Prüfbescheid oder
allgemeine bauaufsichtliche Zulassung) der Bauleitung
zu übergeben.

Bei nicht genormten Stoffen und Bauteilen sind, soweit
erforderlich, die bauaufsichtlichen Zulassungen der
Bauleitung zu übergeben

Klebstoffe müssen so beschaffen sein, dass durch sie
eine feste und dauerhafte Verbindung erreicht wird. Sie
dürfen die zu klebenden Materialien nicht negativ
beeinflussen und nach der Verarbeitung keine
Belästigung durch Geruch hervorrufen.

2.3  Angaben zur Ausführung

2.3.1  Allgemeines

Für die Ausführung erforderliche Maße sind zuvor am Bau
zu nehmen. Sofern nicht aus Detailzeichnungen
ersichtlich, sind Maße für Vorleistungen für andere
Gewerke (z. B. Firstausbildung, Auskragungen von
Sparren, Aufschieblinge, Wechsel) mit der Bauleitung
oder dem nachfolgenden Unternehmer abzusprechen.

Gefahrbereiche bei Montagearbeiten sind abzusperren und
zu kennzeichnen. Entstehen dadurch Behinderungen für
andere Unternehmer oder Dritte, sind der Zeitraum der
Absperrung sowie alternative Maßnahmen mit der
Bauleitung abzustimmen.
Alle Maße sind vor der Ausführung am Bau zu überprüfen,
sofern keine Detailzeichnungen mit verbindlichen
Maßangaben vorliegen

2.3.2  Holzarbeiten

Die abgebundenen Dachteile sowie der fertige Dachstuhl
sind grundsätzlich vom Statiker abzunehmen. Hierüber
ist ein Abnahme-Protokoll zu erstellen und in
dreifacher Ausfertigung dem Auftraggeber auszuhändigen.

Sichtbar bleibende Nägel und Schrauben an
Außenwandbekleidungen müssen aus nicht rostendem Stahl
bestehen.

Während der Montage ist die Konstruktion im
Außenbereich gegen Witterungseinflüsse, insbesondere
gegen Sturm, im erforderlichen Maß zu schützen. Das
gilt vor allem bei Arbeitsunterbrechungen.

Wenn bei Umbauarbeiten nicht den Plänen oder der
Ausschreibung entsprechende Bedingungen oder Umstände
auftreten oder Holzschädigungen vorgefunden werden, ist
umgehend die Bauleitung zu verständigen.

Holzteile, die auf Bauteilen aus Beton oder Mauerwerk
aufliegen, sind ohne zusätzliche Vergütung mit einer
Lage unbesandeter Bitumenpappe oder gleichwertigem
Material von diesem zu trennen.

Bei sichtbar bleibenden Hölzern im Außenbereich sind
die Kanten leicht zu brechen.

Vor der Durchführung von Stemm-, Bohr- und
Einsetzarbeiten an Estrichen, geputzten Wänden und
Decken sind Leitungen mit einem Suchgerät zu orten.

Späne von Bohren und Fräsen sowie Reste von
Schleifstaub sind sofort von den bearbeiteten Teilen zu
entfernen.

Bei Schleifarbeiten im Trockenverfahren sind
Absauggeräte zu verwenden.

Der Auftragnehmer hat sich beim Befestigen von
Bauteilen an Vorsatzschalen zu vergewissern, dass durch
die Befestigungsmittel keine Beschädigungen nicht
sichtbarer Leitungen und Rohre entstehen.

Mechanische Verbindungen in Hirnholz sind nur mit
speziellen Hirnholzdübeln ausnahmsweise zugelassen.
Dabei ist eine statische Wirkung nur in
Brettschichtholz anzunehmen.

Statisch wirksame Verbindungen mit Balkenschuhen und
anderen Blechformteilen sind nur entsprechend der
bauaufsichtlichen Zulassung vorzunehmen; diese ist auf
Verlangen nachzuweisen. Alle Nagellöcher sind - wenn
die statische Berechnung nichts anderes aussagt - mit
zugehörigen Rillennägeln auszunageln. Auf ein
vollflächiges Aufliegen der Hölzer an den Metallteilen
ist zu achten; verzogene Hölzer oder solche mit
Drehwuchs sind somit ausgeschlossen.

Klammerverbindungen - auch mit Holzwerkstoffplatten -
dürfen nur mit speziellen Geräten hergestellt werden;
das Einschlagen mit dem Hammer ist unzulässig.

Beim Einbau von Holzspanplatten auf altem Dielenboden
ist auf einen ausreichenden Randabstand zwischen
Fußboden und Wand zu achten. Er soll 2 mm je m
Raumtiefe betragen, mindestens jedoch 10 bis 15 mm. Die
Lüftung der vorhandenen Holzbalkendecke muss in jedem
Gefach garantiert sein.

2.3.3  Holzschutz

Dem Auftraggeber ist die Bescheinigung des
Holzschutzmittels nach Abschnitt 10.1 DIN 68800-3 zu
übergeben.

Die Kennzeichnung behandelten Holzes nach Abschnitt
10.2 DIN 68800-3 ist so anzubringen, dass es auch nach
dem Einbau der Hölzer noch sichtbar ist. Bei sichtbar
bleibenden Hölzern ist zuvor mit der Bauleitung die
Stelle der Anbringung festzulegen.

Wird in den Planungs- oder Ausschreibungsunterlagen bei
vorgegebenen Gefährdungsklassen nicht die erforderliche
Regelwerksbasis angegeben, so sind die in der Reihe DIN
68800 definierten Gefährdungsklassen maßgebend. Die
inhaltlich vergleichbaren DIN EN-Vorschriften sind -
sofern nicht bauaufsichtlich verlangt - nur bei
ausdrücklicher Bezugnahme anzuwenden.

Gesundheitsgefährdungen sind grundsätzlich
auszuschließen. Alle nach erfolgtem Holzschutz noch
bearbeiteten oder gerissenen Teile sind entsprechend
nachzubehandeln.

Die Verträglichkeit zu vorhandenen Schutzmitteln bzw.
verbleibenden Beschichtungen ist zu prüfen.

Die vom Hersteller des Holzschutzmittels vorgegebenen
Aufwandmengen sind unbedingt einzuhalten und auf
Verlangen nachzuweisen.

Balkenköpfe und andere Bauteile aus Holz, die in
Mauerwerk einbinden, sind mit einem chemischen
Holzschutz nach DIN 68800 zu versehen oder Holz höherer
Resistenzklasse einzusetzen.

Bei tragenden und/oder aussteifenden Bauteilen der
Gefährdungsklasse 0 nach DIN 68800-3 sowie allen
sonstigen Bauteilen, insbesondere in ständig oder
zeitweise von Menschen genutzten Räumen, ist die
Anwendung vorbeugender chemischer Holzschutzmittel
grundsätzlich untersagt.

Soweit nicht vom Auftraggeber im Rahmen der
Ausschreibung festgelegt, ist das Einbringverfahren der
Holzschutzmittel vom Bieter bei Angebotsabgabe
anzugeben. Das gilt auch für eine - nur alternativ
anzubietende - mechanische Vorbehandlung des Holzes.

Dem Auftraggeber ist mitzuteilen, welche
Einschränkungen bei zu erwartender malermäßiger
Behandlung der Bauteile zu beachten sind. Sofern
Holzschutzmittel auf Wasserbasis erhältlich sind, sind
diese - bei vergleichbar fixierenden Eigenschaften -
anzubieten.

Holzschutzmittel im Außenbereich dürfen keine
auswaschbaren Farbzusätze enthalten. Werden
auswaschbare Holzschutzmittel im Innenbereich
eingesetzt, sind behandelnde Teile beim Transport oder
bei der Lagerung vor Nässe zu schützen.

Wird eine bestimmte und realisierbare
Eindringtiefeklasse für Holzschutzmittel gefordert, so
gelten die dazu erforderlichen Vorbehandlungen als
Nebenleistungen.

Als Gefahrstoffe nach der GefStoffV oder den TRGS
einzuordnende Beschichtungsstoffe und Lösungsmittel
dürfen grundsätzlich nur in Originalgebinden auf der
Baustelle verarbeitet werden. Ist eine Umfüllung nicht
zu vermeiden, müssen die Behälter wie das
Originalgebinde gekennzeichnet sein. Über den Verbleib
von Reststoffen kann die Bauleitung einen Nachweis
verlangen.

2.3.4  Dämmungen und dichtende Schichten

Beim Umgang mit Mineralwolledämmstoffen sind die Regeln
der BGBau Fachinfo Prävention Mineralwolle-Dämmstoffe
zu beachten.

Rieselschutz ist als Vlies einzubauen; dichte Folien
sind nicht zugelassen.

Bei der Ausführung von Bauteilen und Anschlüssen, die
der Herstellung der Luftdichtheit des Gebäudes dienen,
ist davon auszugehen, dass vor oder bei der Abnahme der
Leistungen durch den Auftraggeber oder eine von ihm
beauftragte Fachkraft eine Prüfung der Luftdichtheit
durch einen Blowerdoor-Test durchgeführt wird.

Befestigungselemente, die im Ausnahmefall
Flächendichtungen durchdringen, sind mit auf das
Dichtungsmaterial abgestimmten Abdichtungsstoffen
(i.d.R. ohne Lösungsmittel) abzudichten. Im Zweifel ist
Rücksprache mit der Bauleitung erforderlich.

Beschädigungen an Dampfsperr- oder Dampfbremsschichten
oder an luftdichten Schichten sind, wenn diese
Schichten zum Leistungsumfang des Auftragnehmers
zählen, vor dem Abdecken mit nachfolgenden Bauteilen
dauerhaft und materialgerecht zu schließen; wenn diese
Schichten zum Leistungsumfang eines anderen
Auftragnehmers zählen, ist mit der Bauleitung zu
klären, wer die Schäden beseitigen soll. In beiden
Fällen ist vor dem Abdecken mit nachfolgenden Bauteilen
der Bauleitung die Überprüfung der Schadensbehebung zu
ermöglichen.

2.4  Preisinhalte

Soweit in der Ausschreibung und dem
Leistungsverzeichnis nichts anderes vorgesehen ist,
gilt in Ergänzung der DIN-Vorschriften:

-  Werden ausdrücklich Verbindungsmittel aus
Formblechen in den Ausschreibungsunterlagen
ausgeschlossen, ist das im Preisangebot zu
berücksichtigen.

-  Mit den Preisen sind die aus den übergebenen
Unterlagen erkennbaren oder gewerksüblichen Bohrungen,
Fräsungen, Abfasungen, Zapfenverbindungen,
Versatzausbildungen, Auflagerausbildungen, Maßnahmen
gegen Aufspaltung, Transport- und Montagestöße und
-verbindungen sowie alle Montagehilfsmittel und -geräte
abgegolten, soweit sie keine Besonderen Leistungen
gemäß DIN 18299 und DIN 18334 darstellen.

-  Das Nachimprägnieren von Schnittstellen sowie das
Liefern und Anbringen einer Kennzeichnung nach DIN
68800-3 sind im Preis enthalten.

-  Werkzeichnungen zur Dachauskragung, zur
Treppenkonstruktion, zu handwerksgerechten Verbindungen
und das Herstellen von Lehren sind in die Preise
einzurechnen.

-  Sofern die Stellfläche von Arbeitsgerüsten im Sinne
von Nr. 4.2.2 DIN 18334 durch einfache Abdeckungen von
Deckenbalkenlagen, Kehlbalken u.ä. aus Riegeln und
Bohlen herstellbar ist, gilt das Herstellen dieser
Stellfläche für Gerüste als Nebenleistung.

Ist der Auftragnehmer mit der Verkehrssicherung der
Baustelle beauftragt, so gehört dazu auch die laufende
Kontrolle der Sicherungseinrichtungen. Die zeitlichen
Abstände der Kontrollen richten sich nach den örtlichen
Gegebenheiten.

Das Weiterrücken fahrbarer Gerüste gilt im Zuge des
Arbeitsfortschritts für eigene und fremde Gerüste als
Nebenleistung, sofern das ohne Auf- und Abbau und
lediglich durch erneute Abstützung möglich und zulässig
ist.

Ist für Normelemente oder -bauteile eine allgemeine
statische Berechnung Bestandteil des Preises und ist
sie auf Verlangen vorzulegen oder - als Kopie -
auszuhändigen, so gehört dieses zu den Nebenleistungen.

Konstruktions- und Ausführungspläne, die nur für das
vom Bieter angebotene Erzeugnis bzw. Fabrikat gelten
bzw. erforderlich sind, sind in den Preis einzurechnen.
Dazu gehört auch das Maßnehmen auf der Baustelle zwecks
Erarbeitung dieser Pläne.

2.5  Abrechnungshinweise

Werden Fachwerkwände nach dem Flächenmaß abgerechnet,
gilt die Gesamtfläche einschließlich der Gefache.

Wird eine Bohrlochtränkung zur Schädlingsbekämpfung
vorgeschrieben mit Angabe der Anzahl der Bohrungen pro
m, so gilt - auch bei versetzter Anordnung der
Bohrlöcher - die Länge des Kantholzes bzw. Balkens im
behandelten Bereich als Aufmaß.

Der Auftragnehmer ist verpflichtet, eine genaue,
prüffähige Holzliste als Abrechnungsgrundlage für den
Auftraggeber zu erstellen.

2.6  Sonstige Angaben zur Bauausführung

Der Auftragnehmer hat dafür Sorge zu tragen, dass
während der Ausführung seiner Leistungen immer
mindestens ein fließend deutsch sprechender Mitarbeiter
seiner Firma auf der Baustelle anwesend ist.

Zu den auf der Baustelle vorzuhaltenden
Ausführungsunterlagen zählt neben den Ausführungsplänen
auch eine Ausfertigung der Leistungsbeschreibung.

Die Ausführungszeichnungen können vor der
Angebotsabgabe nach vorheriger Terminabsprache
eingesehen werden.

2.7  Besondere Angaben zur Baustelle

2.8  Besondere Nutzungsanforderungen

### Bereich 1 Errichtung Gauben

#### Abschnitt 1.1 Baustelleneinrichtung

*Hinweis*
Die Aufstellung eines Bauaufzuges ist nicht vorgesehen,
der Materialtransport ist selbstständig durch den AN
durchzuführen und in die EPs mit einzukalkulieren

**1.1.10 Erstellung Verkehrszeichenplan und Genehmigungsverfahren**
Erstellung Verkehrszeichenplan und
Genehmigungsverfahren (Gebühren der Amter werden direkt
an den Eigentümer/Vertreter gesendet bzw. separat
berechnet und sind nicht Bestandteil der
vorbezeichneten Leistung)
Flächenabnahme für die Sondernutzungserlaubnis
einschließlich Fotodokumentation sowie Abmeldung nach
Beendigung.
Beschriftung von Zusatzzeichen "Datum"
Einrichtung Halteverbotszone mit bis zu 4
Verkehrszeichen mind. 3 volle Tage vor Beginn der
Sperrung einschließlich Dokumentation
Verkehrssicherungseinrichtung fur Kleinbaustellen
transportieren, aufbauen und nach Beendigung
der Arbeiten wieder abbauen und beräumen
Vorhaltung Verkehrssicherung
Menge: 1,000 St

**1.1.20 Baustelleneinrichtung**
Einrichten, Vorhalten über die vereinbarte
Leistungszeit
sowie Räumen der Baustelle, mit folgenden in den
Pauschalpreis
einzurechnenden Leistungen, soweit sie
nicht in nachfolgenden Einzelpositionen erfaßt sind:
- Maschinen, Geräte ( auch Krane )
- Begehbare Abdeckungen
- Schutzgeländer, Schutz- und Arbeitsgerüste
- Schrägaufzug
- Bautoillette
Menge: 1,000 St

**1.1.30 Fassadengerüst, LK 3, W06 (65 cm)**
Lieferung und Montage eines Stahlrohrrahmengerüstes,
Arbeitsgerüst für Fassadenarbeiten als
längenorientiertes Standgerüst mit Bekleidung zum
Schutz vor herabfallendem Schutt etc., gemäß DIN EN
12811-1 und DIN EN 12810-1, einschl. Abbau, Demontage
der Befestigungsösen beim Gerüstabbau und Verschluss
mit Abdeckkappen
Vorhaltezeit 4 Wochen

Ausführung
Konstruktionsart  :  Stahlrohrrahmengerüst
Höhe einzurüstender Fläche  :  ca. 17,5m
Standfläche  :  eben, normal belastbar
Höhenklasse  :  H2
Breitenklasse  :  W06
Lastklasse  :  3
Menge: 210,000 m²

**1.1.40 Fassadengerüst, LK 3, W06 (65 cm), Gebrauchsüberlassung**
*** Bedarfsposition ohne GB
Gebrauchsüberlassung je Woche
Menge: 1,000 StWo

**1.1.50 Treppenturm, vorgebaut**
Treppenturm gemäß DIN EN 12811-1, als Aufstieg zum
Erreichen hochgelegener Arbeitsplätze, vorgebaut vor
Fassadengerüst, inkl. Außen- und Innengeländer,
Stirngeländer mit entsprechenden Halterungen, einschl.
Abbau
Vorhaltezeit 4 Wochen

Laufbreite  :  0,6 m
Höhe  :  15,3  m
Menge: 1,000 St

**1.1.60 Treppenturm, vorgebaut, Gebrauchsüberl.**
*** Bedarfsposition ohne GB
Gebrauchsüberlassung je Woche
Menge: 1,000 StWo

**1.1.70 Dachdeckerfangnetz**
Erweiterung des vorh. Fassadengerüstes durch eine
zugelassene Dachdeckerfangschutzvorrichtung, 2 m hoch,
Vorhaltezeit 4 Wochen
Menge: 15,000 lfdm

**1.1.80 Dachdeckerfangnetz vorhalten**
*** Bedarfsposition ohne GB
Gebrauchsüberlassung je Woche
Menge: 1,000 StWo

**1.1.90 Bauaufzug**
*** Bedarfsposition ohne GB
Bauaufzug, 500 kg, Bauaufzugsanlage / Materialaufzug
mit
Personenbeförderung, Nutzlast mind. 500 kg, an
vorhandenes Fassadengerüst Anbauen und Abbauen einschl.
aller zusätzlichen Befestigungen und Aussteifungen an
Gerüst und Fassade
Förderhöhe: ca. 16 m
Menge: 1,000 Stk

**1.1.100 Bauaufzug vorhalten**
*** Bedarfsposition ohne GB
Bauaufzug, Gebrauchsüberlassung je Woche
Menge: 1,000 StWo

**1.1.110 Konsole, 70 cm**
Konsole 0,7 m breit, Gerüstgruppe 3, 200 kg/m² aufbauen
und abbauen
Menge: 15,000 lfdm

**1.1.120 Konsole vorhalten, 70 cm**
*** Bedarfsposition ohne GB
Gebrauchsüberlassung je Woche
Menge: 1,000 StWo

#### Abschnitt 1.2 Abbruch DFF & Dachanpassung

**1.2.5 Schutz der Mietbereiche**
ordentliches Schützen des Bodens, sodass dieser nicht
beschädigt werden kann. Nach Bedarf Schutz von
vorhandenem Mobilar mittels Planen, gegen Staub und
Dreck.
Umfang: 2 Zimmer
Menge: 1,000 psch

**1.2.10 Dachdeckung aufnehmen**
Dachdeckung in Ziegeldeckung, Lattung, Konterlattung,
Unterspannbahn, Dämmung soweit notwendig aufnehmen und
zur Wiederverwendung lagern.
Menge: 8,500 m²

**1.2.20 Dachdeckung Dachbahn aufnehmen**
Dachdeckung Dachbahnen, Dielung, Unterspannbahn,
Dämmung soweit notwendig aufnehmen und zur
Wiederverwendung lagern.
Menge: 8,000 m²

**1.2.30 Vorhandenes Dachflächenfenster demontieren**
Vorhandenes Dachflächenfenster vorsichtig demontieren
und entsorgen. Inklusive Laibungsverkleidung aus
Trockenbau bzw. DFF-Innenfutter.
Menge: 4,000 St

**1.2.40 Anpassung Dachdeckung + Unterkonstruktion**
Anpassung und Ergänzung der vorhandenen Dacheindeckung
sowie der Unterkonstruktion aus Lattung, Konterlattung,
Unterspannbahn an neue Dachgaubenkonstruktion.
Ergänzung der Schrägdacheindeckung gemäß Bestand.
Menge: 5,000 m²

**1.2.50 Vorhandene Trockenbaubeplankung abbrechen**
Trockenbau an Dachschräge und Flachdach-Unterseite
soweit wie für die Verlängerung der Sparren nötig ist,
abbrechen.
Abschottung der Zimmer zum Rest der Wohnung mittels
Abplanung und Abkleben.
Menge: 23,650 m²

**1.2.60 Witterungsschutz mit Plane**
Witterungsschutz mit Plane, zum Abdecken einer offenen
Fläche vorhalten und unterhalten für die Dauer der
Dachdeckungsarbeiten, inkl. Beseitigen der Abdeckung.
Menge: 20,000 m²

#### Abschnitt 1.3 Zimmermannsarbeiten

**1.3.10 Konstruktion und Errichtung Schleppdachgauben in Bestandsdach**
Lieferung und Abbund von Bauholz  zur Errichtung der
zwei neuen Schleppdachgauben, für die Gaubendächer und-
Außenwände.

Aufstellen und Verlegen, inkl. aller Anschlüsse und
Auswechslungen. Kleineisenteile, soweit es besondere
Leistungen sind, gesondert.
Seiten, Front und Dach schalen mit 24 mm sägerauer
Schalung.
Baustelleneinrichtung inkl. An- und Abfahrt.

Querschnitt Sparren/Neuparren: bis 8/18 cm
Querschnitt Stützen: 10/12 cm
Querschnitt Balken/Fußpfette: 12/12 cm
Dielung/Schalung:  24 mm

Dachform  : Schrägdach/Flachdach
Dachneigung  : ca. 68° / ca. 3,5°
Traufhöhe  :  ca. 13,00 m
Breite  : bis 1,90 m
Höhe  : ab Brüstung ca. 2,00 m
Fenster  : 1,07 x 1,43 m

gemäß Statik

Plan  : GSS-5-AR-DP-01-01 Detail Gaube
Menge: 2,000 St

**1.3.20 Herstellen der hölzernen Front der Gauben**
Herstellen und Einbauen der hölzernen Fronten der
Gauben mit Stirnbrettern. Schleifen und Anstrich in
braun, gemäß Bestandsgauben.

Materialstärke  . 25mm
Einbauort  : Ansichtsfläche der Dachgauben
Menge: 6,000 m²

**1.3.30 Windbrett Dachübergang**
Lieferung und Montage eines Windbretts als umlaufender
Dachabschluss der Gauben am Dachübergang. Profil und
Anstrich analog Bestandsprofil.
Menge: 6,500 lfdm

#### Abschnitt 1.4 Dachdecker/-klempnerarbeiten

**1.4.10 Unterspannbahn, PE, sd <0,3**
Unterspannung, einlagig, aus gewebeverstärkter
PE-Folie, diffusionsoffen.
Verlegung über den Sparren und an Gaubenaußenwänden,
Stoßüberdeckung mind. 15 cm.
Inklusive Anarbeitung an bestehende Unterspannbahn.
Gef. Baustoffklasse  :  B2
Gewicht  :  175 g/m²
sd-Wert  :  < 0,3 m
Widerstand gegen
Wasserdurchgang  :  W1
Qualitätsklasse  :  A
Angeb. Fabrikat  :  []
Menge: 17,200 m²

**1.4.20 Dachabdichtung,G200 DD,untere Lage**
Dachabdichtung der Gaube analog Bestandsdach, mit einer
Lage Dachdichtungsbahn und Glasgewebeeinlage
streifenweise verkleben, als untere Lage.
inkl. Anschluss und Einbindung in bestehendes
Flachdach.

Untergrund  :  Dielung
Ausführungsart  :  G200 DD
Beanspruchungsklasse  :  I B
Eigenschaftsklasse  :  E 2
Anwendung  :  DU (Unterlagsbahn)
Angeb. Fabrikat  :  []
Menge: 7,400 m²

**1.4.30 Dachabdichtung,PYE-PV200 S5,obere Lage**
Dachabdichtungs-Oberlage aus
Polymerbitumen-Schweißbahn, vollflächig verschweißen.
inkl. Anschluss und Einbindung in bestehendes
Flachdach.
Ausbildung als harte Bedachung.

Untergrund  :  []
Ausführungsart  :  PYE-PV200 S5
Oberflächenschutz  :  Splitt oder Granulat
Beanspruchungsklasse  :  I A
Eigenschaftsklasse  :  E 1
Anwendung  :  DO (Oberlagsbahn)
Windzone  :  []
windlastrelevante
Angaben  :  []
Angeb. Fabrikat  :  []
Menge: 7,400 m²

**1.4.40 Dachrandabschluss, Bitumen, 2-lagig**
Dachrandabschluss der zweilagigen Dachabdichtung aus
Bitumenschweißbahnen wie folgt:
-  1. Lage der Abdichtung unter Dachrand-Metallprofil
führen und auf bauseitiger Randbohle mechanisch
befestigen
-  Trennlage aus Bitumendachbahn auf Stützblech des
Dachrandprofils
-  1 Lage Bitumen-Schweißbahn auf erste
Abdichtungslage aufkleben und auf Trennlage des
Stützblechs hochführen
-  1 Lage Bitumen-Schweißbahn auf Oberlage der
Dachabdichtung aufschweißen, auf Dachrandprofil führen
und in Metallprofil einklemmen
1. Lage  :  PYE-G 200 S4, Z=ca. 330 mm
2. Lage  :  PYE-PV 250 S5, Z=ca. 500 mm
Oberflächenschutz  :  Splitt oder Granulat
Beanspruchungsklasse  :  I A
Eigenschaftsklasse  :  beide E 1
Angeb. Fabrikat  :  []
Menge: 6,500 m

**1.4.50 Wandflächen der Gauben Naturschiefer**
Wandflächen mit Bogenschnitt-Schablonen, mit
säurefestem Schiefer, Qualität InterSIN (in den
Codestufen W1, S1, T1), Steingröße 25x25 cm, mit 4 cm
Höhenüberdeckung fachgerecht
eindecken. Die Befestigung erfolgt mit mind. 3 Stck. '

....................................................'
pro  Stein.
Menge: 4,000 m²

**1.4.60 Fensterbankabdeckung,Ti-Zinkblech**
Fensterbankabdeckung inkl. aller Anschlüsse, Falze,
Ausschnitte und Abkantungen sowie elastische Verfugung
an Fenster und Mauerwerk.
Sämtliche Bleche vorkragender Teile der Fassade sind
mit Wulst auszuführen.
Inkl. Anschluss und Einbindung an vorhandene
Verblechung und Entwässerung.

Material  :  Titan-Zinkblech
Fensterbanktiefe:  ca. 30 cm
Blechdicke  :  0,7 mm
Befestigungsart  :  Bitumenkleber (Antidröhnschicht)

Einbauort  : Fensterbänke DG
Menge: 3,500 m

**1.4.70 Dachrandausbildung, Titan-Zinkblech, Z 250**
Dachrandausbildung als Tropfblech, vorgefertigt, aus
Titan-Zinkblech.
Blechdicke  :  0,8 mm
Zuschnitt  :  ca. 250 mm
Menge: 6,200 m

#### Abschnitt 1.5 Fenster

**1.5.10 Doppelflügelfenster mit - 1,07 x 1,525m**
Lieferung und Montage
Komfortfenster als Rettungsfenster mit echtem
Wetterschenkel.
Lichtes Öffnungsmaß mind. 90 x 120 cm

Material: Kiefer, keilgezinkte Decklagen
Oberfläche innen:
Endbehandlung: deckend RAL9010 Reinweiß seidenmatt
Oberfläche außen: deckend RAL9010 Reinweiß seidenmatt,
analog Bestandsfenster
Endbehandlung: deckend weiß
Aufgesetzte Sprossen gem. Vorbild der
Bestandsfensterunterteilung
Der Stulp erhält ein Zierprofil, welches denen der
vorhandenen
Fenster detailgetreu nachzubilden ist.
Wetterschenkel werden auf dem Flügelrahmen ausgeführt.

Beschlag:
1 x DK 2flg erstöf. rechts
1 x Stulp 2flg zweitöffnend links

Füllung:
A-C Isolierglas 4/16/4; Ug=1,1 W/m²K
Abstandhalter Warme Kante schwarz
Versieglung: Silikon transparent
Dichtung: 2 Flügeldichtungen, grau
Fensterbankfalz außen und innen

B x H = 1105 x 1405 mm

Das Fenster muss vorab durch das Denkmalamt freigegeben
werden.
Menge: 2,000 St

**1.5.20 Fensterbank**
Lieferung und Montage einer Fensterbank aus Holz,
geschliffen, grundiert und lackiert. Farbe nach Angabe
Architekt.

Länge: ca. 1,06 m
Tiefe: ca. 0,28 m
Menge: 2,000 St

#### Abschnitt 1.6 Innenausbau

**1.6.10 MW-Dämmung zw. Sparren, 180 mm**
Mineralwolle-Wärmedämmung als Platte klemmend zwischen
den Sparren als Volldämmung liefern und einbauen.
Dämmbahn mit 1cm Übermaß zuschneiden, dicht stoßen
sowie passgenau und fugenfrei einbauen. Bei mehrlagiger
Dämmung sind die Stöße versetzt anzuordnen.

WLG  :  035
Baustoffklasse  : A1 (DIN 4102-1)
Mindestrohdichte  :  40 kg/m³
Dämmdicke  :  220 mm
Einbauort  : Flachdach Gaube, Schrägdach
Menge: 9,040 m²

**1.6.20 MW-Dämmung zw. Sparren, 100 mm, AW Gaube**
Mineralwolle-Wärmedämmung als Platte klemmend in
Zwischenräume der Gaubenaußenwände als Volldämmung
liefern und einbauen.
Dämmbahn mit 1cm Übermaß zuschneiden, dicht stoßen
sowie passgenau und fugenfrei in allen Teilen der
Gaubenaußenwände einbauen.
Bei mehrlagiger Dämmung sind die Stöße versetzt
anzuordnen.

WLG  :  035
Gef. Baustoffklasse  :  A
Mindestrohdichte  :  40 kg/m³
Dämmdicke  :  100 mm
Einbauort  : Außenwände Gauben
Menge: 6,000 m²

**1.6.30 Dampfbremse, variabel, sd 0,2-5,0**
Dampfbremse, variabel (Sommer/Winter), auf Raumseite
unter Wärmedämmung, Überlappungen mit Dichtungsband
abkleben, für Dachschrägenbekleidung oder Unterdecke.
Alle Anschlüsse und Durchdringungen sind dauerhaft
luftdicht herzustellen.
sd-Wert  :  0,2 - 5,0 m
Höhenüberdeckung  :  mind. 150 mm
Seitenüberdeckung  :  mind. 200 mm
Breite Dichtungsband  :  mind. 100 mm
Einbauort  : Decke,Gaubenwände und -decke,
Dachschrägen
Angeb. Fabrikat  :  []
Menge: 31,980 m²

**1.6.40 GK-Bekleidung an Dachschrägen, 2x12,5, F30**
Bekleidung der Sparrenunterseiten in folgender
Ausführung:
ung, Überlappungen mit Dichtungsband abgeklebt
-  Unterkonstruktion aus Tragprofilen
-  einseitiger Beplankung mit Gipskartonplatten,
einschl. starren Anschlüssen mit Anspachtelung an
andere Bauteile.
-  Oberflächenausbildung in Standardverspachtelung
(Grundverspachtelung als Grundlage für Rausfasertapete)
-  Anschlüsse an angrenzende Bauteile mit
Trennstreifen und Fugenspachtel (Gruppe H nach
Merkblatt 3 des Bundesverbandes der Gipsindustrie);
Anschluss der Dampfsperre wird nach gesonderter
Position abgerechnet
Achsabstand Tragprofile  :  400 mm
Tragprofil  :  60/27 mm

Beplankung  :  2 x 12,5 mm GKF
Plattentyp EN 520  :  A
Brandschutzkl. EN 13501  :  A2-s1,d0
Angeb. Fabrikat  :

Einbauort: Dachschrägen
Menge: 12,980 m²

**1.6.50 Gipskarton-Decke, abgehängt**
Gipskarton-Decke, waagerecht abgehängt, bestehend aus:
-  Unterkonstruktion aus einem Tragrost aus
Stahlprofilen als Grund- und Tragprofil an der
Bestandsdecke mit Schnellabhängern, Draht mit Öse,
befestigen
-  Decklage aus Gipskartonbauplatten.
  Oberflächenausbildung in Standardverspachtelung
(Grundverspachtelung als Grundlage für Rausfasertapete)
Fugenbewehrung gemäß Herstellerangaben.
- 40 mm Dämmung als Rieselschutz

Grund- und Tragprofil  :  CD 60/27/06
Biegezugfestigkeit  :  Klasse 1/B/ohne Belastung
Decklage  :  2 x 12,5 mm GK
Plattentyp EN 520  :  A
Brandschutzkl. EN 13501  :  A2-s1,d0
Abhängehöhe  : gemäß Bestand, ca. 2.80 m
Angeb. Fabrikat  :

Einbauort  : Decke, Decke Gaube
Menge: 13,000 m²

**1.6.60 GK-Bekleidung Holzständerwände, Außenwand Gaube**
Bekleidung Holzständeraußenwand der Gaube

-  einseitiger Beplankung mit Gipskartonplatten,
einschl. starren Anschlüssen mit Anspachtelung an
andere Bauteile.
- Oberflächenausbildung in Standardverspachtelung
(Grundverspachtelung als Grundlage für Raufasertapete)
Eventuelle Fugenbewehrung gemäß Herstellerangaben.

Beplankung  :  2 x 12,5 mm GKF
Plattentyp EN 520  :  DF
Brandschutzkl. EN 13501  :  A2-s1,d0
Einbauort  : Außenwände Gaube
Angeb. Fabrikat  :
Menge: 6,000 m²

**1.6.70 Raufasertapete, weiß fein**
Raufasertapete, auf Stoß tapeziert, an Wänden,
Dachschrägen, Decken und Gaubeninnenseiten.

Untergrund  :  Trockenbau
Wandhöhe  :  bis 2,8 m
Kornart  :  weiß fein
Reinigungsfähigkeit  :  waschbeständig
Angeb. Fabrikat  :  []
Menge: 44,400 m²

**1.6.80 Beschichtung, Tapete, waschbest,Dispers.**
Erstbeschichtung auf Raufasertapete, waschbeständig,
deckend, mit Kunststoff-Dispersion.
Bauteil  :  Decken,Wände,Dachschrägen,
Gaubeninnenseiten
Untergrund  :  Raufasertapete
Glanzgrad  :  stumpfmatt
Nassabrieb  :  Klasse 2
Deckvermögen  :  Klasse 1
Farbe  :  weiß
Angeb. Fabrikat  :  []
Menge: 106,400 m²

#### Abschnitt 1.7 Stundenlohnarbeiten

**1.7.10 Stundensatz Meister**
*** Bedarfsposition ohne GB
Arbeiten, welche nicht in den Positionen erfasst sind
und gegen Nachweis zur Ausführung kommen:
Meister
Menge: 1,000 h

**1.7.20 Stundensatz Fachwerker**
*** Bedarfsposition ohne GB
Arbeiten, welche nicht in den Positionen erfasst sind
und gegen Nachweis zur Ausführung kommen:
Fachwerker
Menge: 1,000 h

**1.7.30 Stundensatz Vorarbeiter**
*** Bedarfsposition ohne GB
Arbeiten, welche nicht in den Positionen erfasst sind
und gegen Nachweis zur Ausführung kommen:
Vorarbeiter
Menge: 1,000 h

**1.7.40 Stundensatz Helfer**
*** Bedarfsposition ohne GB
Arbeiten, welche nicht in den Positionen erfasst sind
und gegen Nachweis zur Ausführung kommen:
Helfer
Menge: 1,000 h

### Bereich 2 Austausch DFF inkl. Entwässerung

#### Abschnitt 2.1 Dachreparatur Steildach

**2.1.10 Dachdeckung, Lattung, Konterlattung,**
Unterspannbahn, soweit notwendig aufnehmen und
wenn möglich zur Wiederverwendung lager
Menge: 2,000 St

**2.1.20 Vorhandenes Wohnraumfenster demontieren**
und entsorgen, inkl. Kippgeühren
Menge: 2,000 St

**2.1.30 VELUX Schwingfenster,**
Polyur. THERMO Alu 114x140
liefern und montieren
Menge: 2,000 St

**2.1.40 VELUX Eindeckrahmen,**
inkl. Däumm- und Anschlussset BDX Alu
liefern und einbauen
Menge: 2,000 St

**2.1.50 Unterspannbahn anpassen,**
Kehlausbildung und abkleben
Menge: 2,000 St

**2.1.60 Konterlattung und Dachlattung anpassen**
Menge: 2,000 St

**2.1.70 Dachdeckung wiederherstellen,**
in Kleinflächen, Material vorhanden
Menge: 2,000 St

**2.1.80 Simsbrett, wenn möglich, vorsichtig aufnehmen**
und lagern, Übergangsblech / Blei
demontieren und entsorgen
Menge: 15,000 m

**2.1.90 Anschluss an aufgehendes Bauteil herstellen**
aus Walzbrei bis 30cm Breite, einfach gekantet,
liefern und montieren
Menge: 15,000 m

**2.1.100 Trauflüftungsband 80mm,**
liefern und befestigen,
Farbe: schwarz
Menge: 15,000 m

**2.1.110 Simsbrett bauseits gelager wieder montieren**
Menge: 15,000 m

#### Abschnitt 2.2 Reparatur Lichtkuppel Flachdach

**2.2.10 Lichtkuppel 120/120cm,**
demontieren und entsorgen
Menge: 1,000 St

**2.2.20 Lichtkuppel 3-schalig**
liefern und montieren, RWA Antrieb umbauen,
inkl. aller Nebenarbeiten.
Elektrischer Anschluss erfolgt durch Elektriker.
Menge: 1,000 St

#### Abschnitt 2.3 Dachrinne Flachdach

**2.3.10 Bitumöse Deckung, auf Schalungsunterlage abstoßen**
Deckunterlage reinigen, Schalung entnageln,
Schutt entsorgen
Menge: 15,000 m

**2.3.20 Dachrinne Titanzink 0,7mm, 6.tlg.**
Zuschnittsbreite 333mm,
liefern und montieren,
einschl. neuer verzinkter Rinnenhalter,
Verlegung der Rinne waagerecht
Menge: 15,000 m

**2.3.30 Vorböden, halbrund aus Titanzink zum einhängen**
liefern und montieren
Menge: 2,000 St

**2.3.40 Fallrohrstutzen aus Titanzink zum einhängen**
liefern und montieren
Menge: 5,000 St

**2.3.50 Fallrohrbogen aus Titanzink**
liefern und montieren,
NG 100, 72°
Menge: 5,000 St

**2.3.60 Traufblech aus Titanzink 0,7mm dick,**
ohne Wasserfalz anfertigen und löten,
Zuschnitt 200mm
Menge: 15,000 m

**2.3.70 Anschluss 2-lagig 1m breit herstellen**
für 2-lagige Abdichtung, mit KSA,
ELWS und KARAT
Menge: 15,000 m

USt %: 19,00
